# KITA Spiel und Spaß Lübbenau
Angebotsaufforderung (GAEB DA XML 3.1, DA83)
Projekt: Projekt
Währung: EUR
Erstellt mit: AVAnce XML [27.0], 19.02.2026

##  zusätzlicher Text am Anfang des LV
Objektbeschreibung

Der Ersatzneubau der Kindertagesstätte „Spiel & Spaß“ wird in Lübbenau/Neustadt im Bereich der Richard-Wagner-Straße auf einem ca.  1 ha großen unbebauten und grünen Grundstück mit prägendem Baumbestand entstehen.  Die Auslegung erfolgt auf 140 Kinder für die Altersgruppen U3 und Ü3.

Das zweigeschossige Gebäude in Holzhybridbauweise besteht aus drei Flügeln, welche zentral über ein Foyer verbunden werden.  Die Kita platziert sich selbstbewusst auf der Süd-Ost Ecke des Grundstückes und wird über einen urbanen Vorplatz, der sich bis zur Richard-Wagner-Straße streckt, erschlossen.

Ein angrenzender Stellplatzbereich erstreckt sich parallel zur Richard-Wagner-Straße und bietet Eltern einen Kurzparkplatz für das Bringen und Abholen ihrer Kinder sowie Parkmöglichkeiten für das Personal.

Im Erdgeschoss sind neben den dienenden Räumen und übergeordneten Funktionsbereichen wie Küche-, Speise- und Personalräumen die U3 Kinder untergebracht.
Alle Gruppenräume sind direkt an den Außenbereich angeschlossen.
Die Kinder des Ü3-Bereiches sind im Obergeschoss angeordnet, hier sind je zwei Hauptgruppenräume zusammenschaltbar, die Nebenräume und Nassbereiche sind über einen Spielflur erreichbar.

Grundfläche je Geschoss  ca. 1.250 m²
Geschossahöhe  3,1 m
Gebäudehöhe  7,2 m

Baustelleneinrichtung:
Auf dem Gelände werden den Firmen Flächen für die Baustelleneinrichtung zur Verfügung gestellt. Der notwendige Platzbedarf ist mit der Bauleitung abzustimmen.
Die Verfügbarkeit von Baumaterialien und Baustoffen ist durch die Firmen entsprechend des täglichen Bedarfs zu organisieren.
Das Abstellen von Firmen- und Privat-KFZ im Baustellenbereich ist nicht möglich.

Für den Zeitraum der Baumaßnahme wird den Firmen, falls nicht anders beschrieben, zur Verfügung gestellt:
- Bauzäune zur Abgrenzung des Baustellenbereiches
- WC-Anlagen
- Anschlüsse für Bauwasser und -strom. In den Geschossen sind jeweils
  Anschlussmöglichkeiten für Steckdosenverteiler vorgerichtet.
  Die Versorgung am Arbeitsplatz hat durch den jeweiligen AN zu erfolgen.
  Die Abrechnung erfolgt firmenbezogen entsprechend Vorgaben des AG
- Fassadengerüste teilweise mit Konsolenerweiterung
- Sämtliche Materialien sind im Gebäude über die Treppenhäuser zu
  transportieren. Ein Aufzug für Transporte steht nicht zur Verfügung.

##  zusätzlicher Text am Anfang des LV
LEISTUNGSBESCHREIBUNG / ANGEBOTSABGABE

Vorliegendes Leistungsverzeichnis und ggf. Planungsunterlagen entheben den Anbieter nicht von der eigenen Verpflichtung zur gewissenhaften Untersuchung und Prüfung entsprechend der Fach- und Sachkunde seines Berufsstandes.

Der Auftragnehmer ist nicht von seiner eigenen Pflicht befreit, die Massen und sonstigen Angaben sorgfältig auf Richtigkeit zu überprüfen.
Bei der Aufstellung der Leistungsbeschreibung wird gemäß VOB/C davon ausgegangen, dass die beschriebenen Leistungen immer die Lieferung der dazugehörigen Stoffe und Bauteile einschließen, wenn nicht anders vorgeschrieben.
Nebenleistungen, wie z. B. Schutz- und Sicherheitsmaßnahmen nach der Unfallverhütungsvorschrift und den behördlichen Bestimmungen, sind Leistungen, die auch ohne Erwähnung im Leistungsverzeichnis zur vertraglichen Leistung gehören und nicht selbstständig vergütet werden.
Baustelleneinrichtung:

1. Allgemeine Vorbemerkungen

Die vorliegenden Unterlagen beinhalten die Ausrüstung des Bauprojektes mit Aufzugsanlagen, entsprechend den allgemein geltenden Bestimmungen.

- Neuinstallation eines Plattformliftes

Soweit im Folgenden nichts anderes geregelt wird, gelten die Bestimmungen der VOB, in der im Zeitpunkt des Vertragsabschlusses gültigen Fassung.
Es ist entsprechend nachfolgender Spezifikation anzubieten.

Abweichungen vom Leistungsverzeichnis müssen als Anlage zum Angebot beschrieben und begründet werden. Beigefügte Firmenangebote werden gewertet, wenn das Ur-LV als verbindlich anerkannt wird. Vom Bieter muss der Nachweis erbracht werden, dass sein angebotenes Produkt den Anforderungen des LV entspricht.

Der AN sollte Qualitäts- und Umweltmanagementsysteme eingeführt haben und entsprechend DIN ISO 9001-2008, ISO 14001-2004 sowie DIN EN 13015 zertifiziert sein. Die entsprechenden Nachweise sind dem Angebot beizufügen.

Der AN ist für die Einhaltung der UVV verantwortlich. Das Personal des AN hat beim Betreten der Baustelle und während der Arbeiten ständig die erforderliche, persönliche Schutzausrüstung wie Helm oder Sicherheitsschuhe usw. zu tragen. Zuwiderhandlungen werden mit Baustellenverbot geahndet.

Der Bieter erklärt, sämtliche De- und Montageleistungen mit eigenem Personal in fachgerechter Ausführung zu erbringen

Der Auftragnehmer trägt die alleinige Verantwortung für den Schutz, die Sicherheit und die Funktion seiner Anlage. Unklarheiten sind unverzüglich mit dem Auftraggeber oder dessen Bevollmächtigten zu klären.

Der Auftragnehmer hat mit dem Auftraggeber oder dessen Bevollmächtigten seine Arbeiten abzustimmen und einzuplanen. Bei Änderungen im Ablauf sowie der Planung ist die Bauleitung unverzüglich zu informieren und entsprechende Maßnahmen einzuleiten.

Gemäß der Verdingungsordnung für Bauleistungen hat der Auftragnehmer die für die Montage notwendigen Installationszeichnungen und Schaltpläne zu liefern.

Der Auftragnehmer bleibt in jedem Fall für die technische Richtigkeit der von ihm erstellten Anlagen allein verantwortlich.

Der Auftragnehmer hat nach Fertigstellung der Anlage die Aufmaßunterlagen sowie die Dokumentation in zweifacher Fertigung rechtzeitig vor Rechnungsstellung der Bauleitung zur Prüfung zu übergeben.
Das Aufmaß ist in übersichtlicher Form zu erstellen und 5 Tage vor der Abnahme bei der Bauleitung abzugeben.

Vor der Fertigung wünscht der AG und der Planer eine Beratung mit dem AN bei welcher die Ausstattung des Aufzuges festgelegt wird. Die Fertigungsfreigabe erfolgt erst nach der Bemusterung durch den Bauherrn.

Die Leistungen des Auftragnehmers:

Die Leistungen des Auftragnehmers umfassen sämtliche Leistungen, die zur Erstellung der betriebsfähigen Anlage und zur Erfüllung der behördlichen Auflagen erforderlich sind.

Die Aufzugsanlagen sind frei Baustelle einschließlich Verpackung, allen Materialien entsprechend den Bauzeichnungen und Beschreibungen, Montage und Inbetriebsetzung durch Fachmonteure anzubieten.
Kosten für Unterkunft, Auslösung sowie Wege- und Fahrgelder sind in die Angebotspreise einzurechnen.

- Anfertigung von übersichtlichen Anlagenzeichnungen in 3-facher Ausfertigung, Format min. DIN A 3,
  falls erforderlich Vorabangaben, aus denen alle bauseits zu erstellenden Leistungen aus dem Bereich
  Rohbau hervorgehen.
- Vor der Fertigung ist ein Aufmaß vor Ort durchzuführen.
- Betriebsfertige Montage durch geschultes Fachpersonal, Übernahme von ausführungsbedingten Nebenkosten
  (Fahrt- und Wegezeiten, Fahrgelder, Auslösungen, Übernachtungen sowie Transport und Vorhalten von
  Werkzeugen und Messgeräten)
- Beantragung der Abnahme bei einer zugelassenen Überwachungsstelle einschließlich erstellen aller
  notwendigen Dokumente, sowie die kostenlose Beistellung der Belastungsgewichte und des Fachpersonals,
  Einweisung des Bedienungspersonals sowie Übernahme der Gebühren.

BIETERERKLÄRUNG

Der Bieter bestätigt durch seine Unterschrift, dass er sich über alle Leistungen und vertraglichen Bedingungen informiert hat und diese inhaltlich vollständig anerkennt, so dass für die Preiskalkulation keine Unklarheiten bestanden haben.

Vom Bieter selbstgefertigte Abschriften oder Kurzfassungen des Leistungsverzeichnisses können nur gewertet werden, wenn das Original-Leistungsverzeichnis als allein verbindlich anerkannt wird. Dies muss bei Angebotsabgabe schriftlich bestätigt werden, da ansonsten die Abschriften oder Kurzfassungen von der Wertung ausgeschlossen werden.

Der Bieter versichert, dass alle zum Schutz der Arbeitnehmer erlassenen Gesetze, Verordnungen, Erlasse und Vorschriften sowie alle in Tarifverträgen und
Betriebsvereinbarungen festgelegten Regelungen eingehalten werden und dass alle
eingesetzten Maschinen, Geräte und Anlagen den Sicherheitsvorschriften genügen.

Der Bieter bestätigt, Mitglied der Berufsgenossenschaft zu sein, seine gesetzlichen Pflichten
zu Steuern, Abgaben, Beiträgen und der gesetzlichen Sozialversicherung ordnungsgemäß erfüllt zu haben.

Die Vorbemerkungen und die Leistungsbeschreibung wurden gelesen und die Kalkulation danach ausgerichtet.

Der Bieter beschäftigt zum Zeitpunkt der Angebotsabgabe:

  Ingenieure  ...........

  Meister  ...........

  Monteure  ...........

  Helfer  ...........

  Auszubildende  ...........

Der Bieter setzt zur Abwicklung dieses Auftrages bei Bedarf gleichzeitig ............ Monteure ein.

 ............................................................, den ......................................
  Ort  Datum

.……………………………………………
  Rechtsverbindliche Unterschrift

## 461 Aufzugsanlagen

### Hauptabschnitt 01 Förderanlagern

#### Abschnitt 01.01 Senkrechtaufzug

**01.01.0001 SenkrechtaufzugBA 2000**
Antrieb:  Führungskettensystem mit Lebensdauer geschmierten
  Getriebe, 0,75 kW Asynchron-Motor
  Fangvorrichtung mit integriertem, selbstüberwachendem
  Geschwindigkeitsbegrenzer

Notabsenkung:  Netzunabhängiger elektrischer Notablass, von der Steuerung aus zu
  bedienen, Automatische Umschaltung auf Akku-Betrieb bei
  Stromausfall

Geschwindigkeit:  max. 0,15 m/s

Haltestellen:  2 Stück übereinander

Förderhöhe:  ca. 3420 mm

Lackierung:  Pulverbeschichtet in RAL 9010 Reinweiß

Tragkraft:  500 kg / 6 Personen

Plattform/Fahrkorb:  Plattformrückwand mit integriertem Bedienpult und Notbeleuchtung,
  Plattformboden mit umlaufender Sicherheitsleiste und Kantenschutz,
  Bodenbelag: PVC-Boden (Hersteller-Standard)
  Größe: B = 1,12 m, T = 1,48 m (behindertengerecht)
  Pulverbeschichtet in RAL 9010 Reinweiß

Bedienpult:  Großflächentaster, versehen mit Braille (Blindenschrift),
  Sicherheitsausstattung mit Not-Aus-Schalter und Überlastanzeige,
  Handlauf aus Edelstahl

Alarm:  Not-Hupe und Notruftelefon Safeline inklusive GSM-Modul,
  Notruf wird über das Mobilfunknetz abgesetzt

Schacht:  Selbsttragendes Schachtgerüst aus Aluminium-Eckprofilen und
  Stahlblechpaneelen, Schachtabdeckung mit LED-Beleuchtung
  inklusive automatischer Licht Ein- und Ausschaltung,
  Pulverbeschichtet in RAL 9010 Reinweiß

Türen:  2 Stück einflügelige, mechanisch öffnende Drehtüren
  Manuell betätigt, 2 Stück B = 0,90 m H = 2,00 m,
  Pulverbeschichtet in RAL 9010 Reinweiß

Türantriebe:  Manuell / Inklusive 2 Stück Türschließer

Außenmaße der Anlage:  B = 1,25 m  T = 1,56 m  H = FFB + 2,20 m

Befestigung:  auf der Bodenplatte (Schachtgrube) und am Ausstieg

Schachtgrube:  60 mm tief, alternativ ist eine Rampe möglich

Befehlsgeber:  2 Stück Außenbefehlsgeber inkl. Schlüsselschalter

Stromanschluss:  Einphasig 230 V, 16 A abgesichert, 50 Hz - geregelt durch
  Frequenzumrichter

Steuerung:  Funktionsgeprüfte Totmannsteuerung bei den Innenbefehlsgebern,
  Selbsthaltung bei den Außenbefehlsgebern
Menge: 1,000 St

**01.01.0002 Aufmaß vor Ort**
Aufmaß vor Ort vor der Fertigung des Liftes.
Menge: 1,000 psch

**01.01.0003 TÜV Abnahme**
TÜV/Dekra-Abnahme inkl. Gewichte und Stellung eines Monteurs
Menge: 1,000 psch

**01.01.0004 Notrufaufschaltung**
Telefonkarte für GSM-Modul (Preis pro Jahr)
Notrufaufschaltung auf 24h besetze Stelle (Preis pro Jahr)
Menge: 1,000 psch

**01.01.0005 Wartung**
Wartungsdienst pauschal inkl. Fahrtkosten (Preis pro Jahr)
Menge: 1,000 psch

**01.01.0006 Sonderwünsche**
Sonderlackierung in RAL nach Wahl
Elektrischer Türantrieb (Preis pro Stück)
Schachtseite verglast auf der kurzen Seite
Schachtseite verglast auf der langen Seite

USt %: 19,00
